# Pilar de alvenaria de uma vez x uma vez

- Propriedade do ficheiro: CYPE INGENIEROS, S.A.
- Formato: FIEBDC-3/2002
- Moeda: EUR
- Custos indirectos: 3.00 %
- IVA: 23.00 %

## E Estruturas

### EF Alvenarias

#### EFP Pilares

**EFP010** m Pilar de alvenaria de uma vez x uma vez, de tijolo cerâmico face à vista perfurado A8, modelo Terracota A8 "PALAUTEC", acabamento liso, 23,8x11,3x5,2 cm, com junta de 1 cm, assente com argamassa de cimento industrial, cor cinzento, M-5, fornecida a granel.
Execução de pilar de alvenaria de uma vez x uma vez, de tijolo cerâmico face à vista perfurado A8, modelo Terracota A8 "PALAUTEC", acabamento liso, 23,8x11,3x5,2 cm, com junta de 1 cm, assente com argamassa de cimento industrial, cor cinzento, M-5, fornecida a granel. Inclusive p/p de esperas e desperdícios e roturas.
Inclui: Limpeza e preparação da superfície de apoio. Marcação dos eixos do pilar e marcação do perímetro. Colocação e aprumo de prumos de referência. Colocação de fios entre prumos. Colocação de fios de prumo fixos nas arestas. Colocação das peças por fiadas a nível. Correcção de falhas de juntas e limpeza.
Critério de medição de projecto: Comprimento medido entre eixos, segundo documentação gráfica de Projecto.
Critério de medição de obra: Medir-se-á, a eixos, o comprimento realmente executado segundo especificações de Projecto.

| Código | Un | Descrição | Rendimento | Preço | Importância |
|---|---|---|---|---|---|
| mt05plt010tDc | Ud | Tijolo cerâmico face à vista perfurado A8, modelo Terracota A8 "PALAUTEC", acabamento liso, 23,8x11,3x5,2 cm, segundo NP EN 771-1. (material) | 36.000 | 0.23 | 8.28 |
| mt08aaa010a | m³ | Água. (material) | 0.017 | 1.50 | 0.03 |
| mt09mif010cb | t | Argamassa industrial para alvenaria, de cimento, cor cinzento, categoria M-5 (resistência à compressão 5 N/mm²), fornecida a granel, segundo EN 998-2. (material) | 0.093 | 29.50 | 2.74 |
| mq06mms010 | h | Misturador contínuo com silo, para argamassa industrial em seco, fornecida a granel. (equipamento) | 0.353 | 1.73 | 0.61 |
| mo021 | h | Oficial de 1ª construção em trabalhos auxiliares de pedreiro. (mão de obra) | 0.878 | 16.85 | 14.79 |
| mo078 | h | Ajudante de construção em trabalhos auxiliares de pedreiro. (mão de obra) | 0.981 | 16.45 | 16.14 |
| mo114 | h | Operário não qualificado construção em trabalhos auxiliares de pedreiro. (mão de obra) | 0.100 | 15.82 | 1.58 |
| % | % | Custos directos complementares | 2 % | 44.17 | 0.88 |
|  |  | Custos directos |  |  | 45.05 |
