# Arco estrutural de meio ponto

- Propriedade do ficheiro: CYPE INGENIEROS, S.A.
- Formato: FIEBDC-3/2002
- Moeda: EUR
- Custos indirectos: 3.00 %
- IVA: 23.00 %

## E Estruturas

### EF Alvenarias

#### EFR Arcos

**EFR010** Ud Arco estrutural de meio ponto, com uma face à vista, vão livre de 90 cm, flecha de 45 cm, espessura de 11,3 cm e largura de 23,8 cm; realizado com tijolo cerâmico face à vista perfurado A8, modelo Terracota A8 "PALAUTEC", acabamento liso, 23,8x11,3x5,2 cm, assente com argamassa de cimento industrial, cor cinzento, M-5, fornecida a granel.
Execução de arco estrutural de meio ponto, com uma face à vista, de 90 cm de vão livre e 45 cm de flecha, 11,3 cm de espessura e 23,8 cm de largura, realizado com tijolo cerâmico face à vista perfurado A8, modelo Terracota A8 "PALAUTEC", acabamento liso, 23,8x11,3x5,2 cm, assente com argamassa de cimento industrial, cor cinzento, M-5, fornecida a granel. Incluindo p/p de montagem e desmontagem de cimbres e apoios, desperdícios e roturas, enchimento de juntas, execução de encontros e peças especiais.
Inclui: Colocação de cimbres e apoios. Marcação da disposição dos tijolos. Marcação do perímetro. Colocação dos tijolos. Limpeza do paramento. Retirada de cimbres e apoios. Regularização, refinamento e enchimento de juntas do arco. Revisão do intradorso.
Critério de medição de projecto: Número de unidades previstas, segundo documentação gráfica de Projecto.
Critério de medição de obra: Medir-se-á o número de unidades realmente executadas segundo especificações de Projecto.

| Código | Un | Descrição | Rendimento | Preço | Importância |
|---|---|---|---|---|---|
| mt05plt010tDc | Ud | Tijolo cerâmico face à vista perfurado A8, modelo Terracota A8 "PALAUTEC", acabamento liso, 23,8x11,3x5,2 cm, segundo NP EN 771-1. (material) | 23.000 | 0.23 | 5.29 |
| mt08aaa010a | m³ | Água. (material) | 0.004 | 1.50 | 0.01 |
| mt09mif010cb | t | Argamassa industrial para alvenaria, de cimento, cor cinzento, categoria M-5 (resistência à compressão 5 N/mm²), fornecida a granel, segundo EN 998-2. (material) | 0.009 | 29.50 | 0.27 |
| mt08cim010a | m² | Cimbre de madeira de pinho, dimensionada para suportar una carga máxima de trabalho de 200 kg/m², para formação de arco estrutural de meio ponto. (material) | 0.336 | 51.00 | 17.14 |
| mq06mms010 | h | Misturador contínuo com silo, para argamassa industrial em seco, fornecida a granel. (equipamento) | 0.034 | 1.73 | 0.06 |
| mo021 | h | Oficial de 1ª construção em trabalhos auxiliares de pedreiro. (mão de obra) | 1.141 | 16.85 | 19.23 |
| mo114 | h | Operário não qualificado construção em trabalhos auxiliares de pedreiro. (mão de obra) | 0.580 | 15.82 | 9.18 |
| mo017 | h | Oficial de 1ª carpinteiro. (mão de obra) | 0.285 | 17.16 | 4.89 |
| mo058 | h | Ajudante de carpinteiro. (mão de obra) | 0.143 | 16.57 | 2.37 |
| % | % | Custos directos complementares | 2 % | 58.44 | 1.17 |
|  |  | Custos directos |  |  | 59.61 |
