# Abóbada estrutural de berço

- Propriedade do ficheiro: CYPE INGENIEROS, S.A.
- Formato: FIEBDC-3/2002
- Moeda: EUR
- Custos indirectos: 3.00 %
- IVA: 23.00 %

## E Estruturas

### EF Alvenarias

#### EFE Em abóbada

**EFE020** m² Abóbada estrutural de berço, de directriz recta, realizada com alvenaria de meia vez de tijolo cerâmico face à vista perfurado A8, modelo Terracota A8 "PALAUTEC", acabamento liso, 23,8x11,3x5,2 cm, assente com argamassa de cimento industrial, cor cinzento, M-5, fornecida a granel.
Formação de abóbada estrutural de berço, de directriz recta, realizada com alvenaria de meia vez de tijolo cerâmico face à vista perfurado A8, modelo Terracota A8 "PALAUTEC", acabamento liso, 23,8x11,3x5,2 cm, assente com argamassa de cimento industrial, cor cinzento, M-5, fornecida a granel. Incluindo p/p de implantação, montagem e desmontagem de cimbres e escoras, humedecimento das peças, desperdícios e roturas, enchimento de juntas, execução de encontros e peças especiais.
Inclui: Implantação e marcação da estereotomia no cimbre. Marcação nos muros do perímetro da abóbada. Execução da abóbada de alvenaria. Limpeza final.
Critério de medição de projecto: Superfície medida pela sua parte interior na sua verdadeira magnitude, segundo documentação gráfica de Projecto, incluindo as partes que se introduzem nos roços, remates de base e coroamento se os houver.
Critério de medição de obra: Medir-se-á, em verdadeira magnitude, pelo tardoz, a superfície realmente executada segundo especificações de Projecto, incluindo as partes que se introduzem nos roços e os remates da base e coroamento, se existirem.

| Código | Un | Descrição | Rendimento | Preço | Importância |
|---|---|---|---|---|---|
| mt05plt010tDc | Ud | Tijolo cerâmico face à vista perfurado A8, modelo Terracota A8 "PALAUTEC", acabamento liso, 23,8x11,3x5,2 cm, segundo NP EN 771-1. (material) | 66.988 | 0.23 | 15.41 |
| mt08aaa010a | m³ | Água. (material) | 0.008 | 1.50 | 0.01 |
| mt09mif010cb | t | Argamassa industrial para alvenaria, de cimento, cor cinzento, categoria M-5 (resistência à compressão 5 N/mm²), fornecida a granel, segundo EN 998-2. (material) | 0.044 | 29.50 | 1.30 |
| mt08cim040c | m² | Cimbre de madeira de pinho, dimensionada para suportar una carga máxima de trabalho de 400 kg/m², para formação de abóbada estrutural de berço. (material) | 1.000 | 55.80 | 55.80 |
| mq06mms010 | h | Misturador contínuo com silo, para argamassa industrial em seco, fornecida a granel. (equipamento) | 0.191 | 1.73 | 0.33 |
| mo021 | h | Oficial de 1ª construção em trabalhos auxiliares de pedreiro. (mão de obra) | 1.238 | 16.85 | 20.86 |
| mo078 | h | Ajudante de construção em trabalhos auxiliares de pedreiro. (mão de obra) | 1.238 | 16.45 | 20.37 |
| mo114 | h | Operário não qualificado construção em trabalhos auxiliares de pedreiro. (mão de obra) | 0.830 | 15.82 | 13.13 |
| mo017 | h | Oficial de 1ª carpinteiro. (mão de obra) | 0.310 | 17.16 | 5.32 |
| mo058 | h | Ajudante de carpinteiro. (mão de obra) | 0.310 | 16.57 | 5.14 |
| % | % | Custos directos complementares | 2 % | 137.67 | 2.75 |
|  |  | Custos directos |  |  | 140.42 |
