# Reparação de elemento estrutural de alvenaria meia vez de tijolo cerâmico

- Propriedade do ficheiro: CYPE INGENIEROS, S.A.
- Formato: FIEBDC-3/2002
- Moeda: EUR
- Custos indirectos: 3.00 %
- IVA: 23.00 %

## E Estruturas

### EF Alvenarias

#### EFY Reparações

**EFY025** m³ Reparação de elemento estrutural de alvenaria meia vez de tijolo cerâmico, através da substituição de peças deterioradas por tijolo cerâmico face à vista perfurado A8, modelo Terracota A8 "PALAUTEC", acabamento liso, 23,8x11,3x5,2 cm, assentes com argamassa de cimento industrial, cor cinzento, M-5, fornecida a granel, realizada por banquetas de estabilização ou em panos de dimensões reduzidas.
Reparação de elemento estrutural de alvenaria meia vez de tijolo cerâmico, através da substituição de peças deterioradas por tijolo cerâmico face à vista perfurado A8, modelo Terracota A8 "PALAUTEC", acabamento liso, 23,8x11,3x5,2 cm, assentes com argamassa de cimento industrial, cor cinzento, M-5, fornecida a granel, realizada por banquetas de estabilização ou em panos de dimensões reduzidas. Incluindo p/p de limpeza e preparação da zona a tratar, picagem e remoção das partes instáveis da alvenaria, escoramento dos elementos que necessitem, preparação do espaço necessário para colocar as peças de novo, humedecimento do paramento e das peças, colocação e enchimento das juntas entre as peças, limpeza final, armazenamento, remoção e carga manual de entulho para camião ou contentor.
Inclui: Limpeza e preparação da zona a tratar. Picagem e saneamento em elementos instáveis. Escoramento dos elementos que o necessitem. Humedecimento do paramento e dos tijolos. Colocação dos tijolos por fiadas a nível. Enchimento das juntas. Remoção e acumulação de entulho. Carga manual de entulho para camião ou contentor.
Critério de medição de projecto: Volume medido segundo documentação gráfica de Projecto.
Critério de medição de obra: Medir-se-á o volume realmente executado segundo especificações de Projecto.

| Código | Un | Descrição | Rendimento | Preço | Importância |
|---|---|---|---|---|---|
| mt05plt010tDc | Ud | Tijolo cerâmico face à vista perfurado A8, modelo Terracota A8 "PALAUTEC", acabamento liso, 23,8x11,3x5,2 cm, segundo NP EN 771-1. (material) | 575.544 | 0.23 | 132.38 |
| mt08aaa010a | m³ | Água. (material) | 0.066 | 1.50 | 0.10 |
| mt09mif010cb | t | Argamassa industrial para alvenaria, de cimento, cor cinzento, categoria M-5 (resistência à compressão 5 N/mm²), fornecida a granel, segundo EN 998-2. (material) | 0.367 | 29.50 | 10.83 |
| mq06mms010 | h | Misturador contínuo com silo, para argamassa industrial em seco, fornecida a granel. (equipamento) | 1.592 | 1.73 | 2.75 |
| mo020 | h | Oficial de 1ª construção. (mão de obra) | 11.971 | 16.85 | 201.71 |
| mo113 | h | Operário não qualificado construção. (mão de obra) | 7.653 | 15.82 | 121.07 |
| % | % | Custos directos complementares | 2 % | 468.84 | 9.38 |
|  |  | Custos directos |  |  | 478.22 |
