# Enchimento através de tijolo cerâmico perfurado para revestir

- Propriedade do ficheiro: CYPE INGENIEROS, S.A.
- Formato: FIEBDC-3/2002
- Moeda: EUR
- Custos indirectos: 3.00 %
- IVA: 23.00 %

## E Estruturas

### EF Alvenarias

#### EFY Reparações

**EFY040** m² Enchimento através de tijolo cerâmico perfurado para revestir, 25x12x7 cm, assente com argamassa de cimento confeccionado em obra, com 250 kg/m³ de cimento, cor cinzento, dosificação 1:6, fornecida em sacos, para preencher as aberturas existentes na parede de alvenaria de meia vez de espessura.
Enchimento através de tijolo cerâmico perfurado para revestir, 25x12x7 cm, assente com argamassa de cimento confeccionado em obra, com 250 kg/m³ de cimento, cor cinzento, dosificação 1:6, fornecida em sacos, para preencher as aberturas existentes na parede de alvenaria de meia vez de espessura. Incluindo p/p de remoção dos tijolos deteriorados, remoção do muro existente, eliminação de restos com ar comprimido, molha da superfície, colocação dos tijolos, enchimento de juntas com argamassa, eliminação de rebarbas de argamassa e limpeza da alvenaria.
Inclui: Remoção das peças deterioradas. Saneamento do elemento. Limpeza com ar comprimido. Preparação da argamassa. Humedecimento da superfície. Colocação dos tijolos por fiadas a nível. Enchimento das juntas. Limpeza final.
Critério de medição de projecto: Superfície medida segundo documentação gráfica de Projecto.
Critério de medição de obra: Medir-se-á a superfície realmente executada segundo especificações de Projecto.

| Código | Un | Descrição | Rendimento | Preço | Importância |
|---|---|---|---|---|---|
| mt04lpa010a | Ud | Tijolo cerâmico perfurado para revestir, 25x12x7 cm, segundo NP EN 771-1. (material) | 51.450 | 0.11 | 5.66 |
| mt08aaa010a | m³ | Água. (material) | 0.004 | 1.50 | 0.01 |
| mt01arg005a | t | Areia de pedreira, para argamassa preparada em obra. (material) | 0.035 | 18.00 | 0.63 |
| mt08cem011a | kg | Cimento Portland CEM II/B-L 32,5 R, cor cinzento, em sacos, segundo NP EN 197-1. (material) | 5.363 | 0.10 | 0.54 |
| mq06hor010 | h | Betoneira. (equipamento) | 0.017 | 1.68 | 0.03 |
| mo020 | h | Oficial de 1ª construção. (mão de obra) | 0.683 | 16.85 | 11.51 |
| mo077 | h | Ajudante de construção. (mão de obra) | 0.341 | 16.45 | 5.61 |
| mo113 | h | Operário não qualificado construção. (mão de obra) | 0.255 | 15.82 | 4.03 |
| % | % | Custos directos complementares | 2 % | 28.02 | 0.56 |
|  |  | Custos directos |  |  | 28.58 |
